# Oberhausen_Essener-Str-66_CO2-Projekt
Angebotsaufforderung (GAEB DA XML 3.2, DA83)
Projekt: MO-055000-016
Währung: EUR
Erstellt mit: GXML Toolbox V3.3 R20230829, iTWO_64 V24.0.454, 06.05.2025

## 3320 Tischlerarbeiten
Datum: 06.05.2025

*Hinweis: Projektadresse*
Covivio Immobilien GmbH

Straße:  Essener Str. 66
PLZ/ Ort:  46047 Oberhausen
Bundesland:  Nordrhein-Westfalen
Land:  Deutschland

Das Bauvorhaben ist in 8 Abschnitte aufgeteilt. Die Abschnitte setzen sich aus vier Etagen, EG bis 3.OG, mit jeweils zwei Bauteilen, dem rechten und linken Gebäudeteil, des Bauteils A zusammen.
Die Mengen- und Massenzuordnung der einzelnen Abschnitte können aus den Mengenansätzen entnommen werden.

Ausführungszeitraum:
gem.Bauleitung Stand 02.05.2025
Beginn:  Ende August / Anfang September 2025
Ende:  Ende 2028

*Hinweis: A) ALLGEMEINE VORBEMERKUNGEN*
Katalog-Nr. Stamm_MLV_NB/3321/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3321/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: ZTV-Tischlerarbeiten*
Zusätzliche Technische Vertragsbedingungen (ZTV)
Innentürelemente

1.
Maßgebend für die Lieferung und Ausführung der Leistungen sind die ATV in der
VOB-Teil C und weitere DIN-Vorschriften.
Alle Leistungen sind nach dem zum Zeitpunkt der Ausführung geltenden Normen, Verordnungen, Richtlinien etc. auszuführen.

Folgende Vorschriften sind besonders zu beachten:
DIN 18355Tischlerarbeiten
DIN 18357Beschlagsarbeiten
DIN 18361Verglasungsarbeiten
DIN 18363Anstricharbeiten
DIN 18111Stahlzargen für Holztüren
DIN 4102 Brandverhalten von Baustoffen
DIN 4108 Wärmeschutz im Hochbau
DIN  4109Schallschutz
DIN 52210Akkustiche Prüfung
DIN 18202Maßtoleranzen im Hochbau
GEG  Gebäude-Energie-Gesetz

Unfallverhütungsvorschriften/ Regeln der BG Bau
(Berufsgenossenschaft der Bauwirtschaft)
BGV  BG-Vorschriften
BGR  BG-Regeln
BGI  BG-Informationen
BGG  BG-Grundsätze
BetrSichVBetriebssicherheitsverordnung mit den dazugehörigen
  technischen Regeln „TRBS"
a.a.R.d.T.Die Allgemein anerkannten Regeln der Technik

Die Baustellenordnung der Covivio Immobilien GmbH

Grundsätzlich sind nur Produkte zu verarbeiten die  entsprechend der europäischen Richtlinien eine CE-Kennzeichnung  unterliegen und besitzen.Bezüglich der Wärme- leitfähigkeit sind zusätzlich zur CE-Kennzeichnung nur Bauprodukte zugelassen, die zudem einer Fremdüberwachung einer von Ländern zugelassenen Stelle unterliegen und entsprechend überwacht sind.

2.
Material- u. Unterkunftsräume werden bauseits nicht gestellt.
Bauaufzüge und Gerüste werden bauseits nicht gestellt.
Strom u. Wasseranschlüsse sind an der Baustelle vorhanden.

3.
Sämtliche evtl. anfallende Beistemm- und Spitzarbeiten in kleinem Umfang sind, sofern sie nicht im Leistungsverzeichnis gesondert aufgeführt sind, in den Einheitspreisen einzukalkulieren.

4.
Die Baustelle ist täglich sauber zu halten und sämtliche Schutt und Materialreste sind ohne besondere Aufforderung vom AN zu entsorgen. Der Auftraggeber behält sich vor Bauschuttcontainer aufzustellen und die hierfür anfallenden Kosten anteilig auf die ausführenden Firmen umzulegen und von der Schlußrechnung in Abzug zu bringen.

5.
Beim Einbau der Innentüren sind vorhandene Bauteile vor Verschmutzungen und Beschädigungen zu schützen. Kosten die dem AG aus mangelhafter Schutzvor- kehrungen entstehen, gehen zu Lasten des AN.

### Abschnitt 1 Türen und Zargen

**1.10 Tür und Zarge liefern und montieren**
Größe: ca. 98,5 x 198,5 x 12,0 - 16,0cm
Tür als Ganzglastür, Klarglas VSG 8mm aus 2x
4mm ESG + klare Folie
Beschlag Aluminium EV1 eloxiert oder
edelstahlfarbig
Bänder Office, Schloss Studio Rondo, PZ
vorgerichtet, Drücker Rundform oder L-Form
Tür mit Schall-Ex
Zarge weiß, mit CPL-Weißlackfolie beschichtet,
mit kleiner Rundkante, mit Standardschließblech
Element liefern und einbauen
Fugen zwischen Zarge und Wand vollständig mit
Dämmmaterial ausfüllen
Fugen zwischen Wand und Bekleidung mit Acryl
versiegeln.
Menge: 61,000 St

**1.20 2-flügelige Tür und Zarge liefern und montieren**
Größe: ca. 198,5 x 198,5 x 12,0 - 16,0cm
2-flügelig, Türflügel als Ganzglastür, Klarglas VSG 8mm aus 2x
4mm ESG + klare Folie
Falz stumpf, mittig mit Fuge 4mm
Standflügel mit Feststeller und Rollenschnäpper oben
Beschlag Aluminium EV1 eloxiert oder
edelstahlfarbig
Bänder Office, Schloss Studio Rondo, PZ
vorgerichtet, Drücker Rundform oder L-Form
Tür mit Schall-Ex
Zarge weiß, mit CPL-Weißlackfolie beschichtet,
mit kleiner Rundkante, mit Standardschließblech
Element liefern und einbauen
Fugen zwischen Zarge und Wand vollständig mit
Dämmmaterial ausfüllen
Fugen zwischen Wand und Bekleidung mit Acryl
versiegeln
Menge: 3,000 St

**1.30 Holz-Türelement 1010 x 2010 x 150 mm liefern und einbauen**
*** Bedarfsposition ohne GB
Türelemente bestehend aus Türblatt, Futter und Bekleidung liefern und montieren

Einbauort:

Wandöffnung (Nennmaß):1010 x 2010 mm (gem. DIN 18101)
Leibungsbreite:  ca. 15cm,

Rw,p >= 26dB

Oberfläche (Tür + Zarge):
Weißlack (WL10) ähnlich RAL 9010

Türblatt:
Röhrenspanstreifenmittellage nach DIN18101
Dreiseitiger Einfachfalz 13 mm x 25.5 mm
4-seitiger Rahmen unten doppelt
Deckplatte ca. 3.5 mm HDF
Röhrenspanstreifeneinlage (RRS)
mit gerundetem Kanten
Klimaklasse I oder nach Prüfklima a

Montagezarge:
Mehrschichtige Spanplattenkonstruktion
Futterbrett 22 mm eckig
Futter u. Bekleidung auf Gehrung geschnitten
Excenter in der Bekleidung
Stahlklammern und Lamellos am Futterbrett
Eingezogenes Hohlkammerdichtungsprofil

Beschläge:
2 Stück Einbohrbänder Typ B vernickelt
(Tragfähigkeit der Bänder ist zu beachten)
Schließblech SGH 1 silberfarbig 1-tourig

Buntbartschlosseinsteckschloß vernickelt

Drückergarnitur:
Fa. Hoppe - Serie Amsterdam
Edelstahl matt
Rosetten mit Stütznocken
Rosetten Durchmesser ca.52mm

angebotenes Fabrikat:

.................................................................
  vom Bieter anzugeben
Menge: 1,000 St

**1.40 Zulage Glasausschnitt satiniertes Glas**
*** Bedarfsposition ohne GB
Zulage für Glasausschnitt in den Türen, Ausführung einschl. Verglasung und Dichtungsband und incl. der Glasleisten in passender Farbe zu den
Türoberflächen.

Glasart  satiniertes Glas 6 mm
Glasausschnitt400/1400 mm

angebotenes Fabrikat:

.................................................................
vom Bieter anzugeben
Menge: 1,000 St

**1.50 Tür und Zarge ausbauen**
*** Bedarfsposition ohne GB
Tür und Zarge ausbauen, abfahren und entsorgen
Menge: 1,000 St

### Abschnitt 2 Zubehör und Sonstige

**2.10 Profil- oder Blindzylinder**
Profil- oder Blindzylinder in Grundlänge liefern und einbauen
Menge: 64,000 St

**2.20 Zulage für gleichschleßenden Zylinder**
*** Bedarfsposition ohne GB
Menge: 1,000 St

**2.30 Bodenstopper**
Bodenstopper liefern und montieren, Material: Aluminium
Menge: 67,000 St

**2.40 Distanzplatte für Bodenstopper**
*** Bedarfsposition ohne GB
Distanzplatte für Bodenstopper liefern, 10mm hoch
Menge: 1,000 St

**2.50 Deckleiste liefern und montieren**
*** Bedarfsposition ohne GB
Deckleiste liefern und montieren, weiß lackiert oder ks-beschichtet
Breite bis zu 6 cm
Menge: 1,000 St

**2.70 Türfront vor Nische 178 x 193 cm**
*** Bedarfsposition ohne GB
Türfront für die Nische an der Elektroverteilung
liefern und montieren
Größe: ca. 178 x 193cm
Mat.: Spanplatte ks-beschichtet weiß, ca. 19mm
stark; Sichtkanten mit 2mm ABS-Kanten
beschichtet
Front best. aus 2 St. Türen, je ca. 60cm breit
und 2 St. seitlichen Blenden und 1 St. oberer
Anschlagblende
Front ohne Sockel
Türen angeschlagen mit Automatik-Topfbändern
mit Schließdämpfung, Öffnungswinkel ca. 165°
Griffe als Bügelgriffe, Aluminium oder Edelstahl,
passend zu den Türgriffen
Fugen zur Wand oder Decke versiegeln
Menge: 1,000 St

**2.80 Türfront vor Nische 550 x 230 cm**
*** Bedarfsposition ohne GB
Türfront für den Bereich vor der
Klimaanlagenregelung liefern und montieren
Größe: ca. 550 x 230cm
Mat. wie Pos.12
Front best. aus 10 St. Türen
umlaufenden Rahmen mit Sockelblende, an neu
zu erstellende GKB-Wand anzuschrauben
Fugen zur Wand oder Decke mit Deckleisten
versehen und/oder versiegeln
Menge: 1,000 St

### Abschnitt 3 Einbauschränke

*Hinweis: Beschreibung Nischenschränke für Büros mit 3 Fenstern*
Fensternischen in den Büros im Bauteil A mit Schränken und Blenden versehen Ablagekonsolen anstelle von Fensterbänken einbauen Ausführung je nach Größe der Büros unterschiedlich.

Büro mit 3 Fenstern, insgesamt 55 Büros:
In die beiden äußeren Nischen Schränke einbauen, mittlere Nische mit Blende schließen; Höhe jew. bis zum Kabelkanal über dem Kabelkanal eine Konsole mit Abkantung als Fensterbank einbauen; Konsole mit dem Kabelkanal vorne abschließend Schränke und Konsolen mit Paß- bzw. Deckleisten versehen Hohlraum zwischen Schrank und Nischenseite bzw. -rückwand mit Dämmwolle auffüllen

**3.10 Nischenschrank liefern und montieren**
Nischenschrank anfertigen, liefern und montieren
Schrank 2-trg. mit Schiebetüren
Größe BxHxT: ca. 150 x 50 x 40cm
Mat.: Spanplatte ks-beschichtet weiß, ca. 19mm stark; Oberfläche glänzend; Sichtkanten mit 1- 2mm ABS-Kanten beschichtet
Türen als Schiebetür, oben laufend mit eingefrästen Laufschienen, unten geführt, Führungsschienen in der Türkante eingefräst; Türen jew. mit einer Griffmuschel in Edelstahl Schrank mit Mittelwand
Sockelhöhe ca. 6-8cm
Menge: 110,000 St

**3.20 Blende für Nische liefern und montieren**
Blende für mittlere Nische anfertigen, liefern und montieren
Größe BxH ca. 220 x 50cm
Mat. wie Pos. 3.10.
Blende mit Sockel wie in Pos. 3.10.
Menge: 55,000 St

**3.30 Ablagekonsole als Fensterbankersatz**
Ablagekonsole als Fensterbankersatz anfertigen, liefern und montieren
Größe ca. 530 x 47cm
Konsole 3-tlg., mit Abkantung, auf Gehrung verleimt, Sichtbreite abhängig von der Höhe des Kabelkanals, ca. 10 - 12cm Mat.: 19mm MDF-Platte mit beidseitiger 0,8mm HPL-Beschichtung, z.B. Eiche Dekor lt. aktueller Dekorliste; Unterkante mit 1-2mm ABS-Kante beschichtet Befestigung 3-seitig auf Tragleisten Konsole im Bereich der Leibungen ausklinken
Menge: 55,000 St

**3.40 Deckleisten**
Deckleisten oder Passleisten liefern und montieren
Breite bis ca. 6cm
Oberfläche passend zu den Schränken bzw. Konsolen
Menge: 440,000 m

**3.50 Mineralwolle 4-6 cm**
Mineralwolle/ Dämmwolle liefern und montieren
Stärke ca. 4 - 6cm
Menge: 200,000 m2

*Hinweis: Beschreibung Nischenschränke für Büros mit 2 Fenstern*
Büro mit 2 Fenstern, insgesamt 16 Büros:
in die beiden Nischen Schränke einbauen, zwischen die Schränke eine Blende montieren; Höhe jew. bis zum Kabelkanal über dem Kabelkanal eine Konsole mit Abkantung als Fensterbank einbauen; Konsole mit dem Kabelkanal vorne abschließend Schränke und Konsolen mit Paß- bzw. Deckleisten versehen

**3.60 Nischenschrank liefern und montieren**
Nischenschrank anfertigen, liefern und montieren
Schrank 2-trg. mit Schiebetüren
Größe BxHxT: ca. 150 x 50 x 40cm
Mat. und Ausführung wie Pos. 3.10.
Menge: 32,000 St

**3.70 Blende für Nische liefern und montieren**
Blende für Montage zwischen den Schränken anfertigen, liefern und montieren
Größe BxH ca. 45 x 50cm
Ausführung wie Pos. 3.20.
Menge: 16,000 St

**3.80 Ablagekonsole als Fensterbankersatz**
Ablagekonsole als Fensterbankersatz anfertigen, liefern und montieren
Größe ca. 350 x 75cm
Konsole 2-tlg., mit Abkantung
Mat. und Ausführung wie Pos. 3.30.
Menge: 16,000 St

**3.90 Deckleisten**
Deckleisten oder Passleisten liefern und montieren
Breite bis ca. 6cm
Oberfläche passend zu den Schränken bzw. Konsolen
Menge: 100,000 m

**3.100 Mineralwolle 4-6 cm**
Mineralwolle/ Dämmwolle liefern und montieren
Stärke ca. 4 - 6cm
Menge: 50,000 m2

### Abschnitt 4 Lohnarbeiten

**4.10 Facharbeiter**
*** Bedarfsposition ohne GB
Für evtl. erforderliche Arbeiten, die nicht im Leistungsverzeichnis erfasst sind und gegen
Nachweis zur Ausführung kommen, werden
verrechnet für:  Facharbeiter
Menge: 1,000 h

**4.20 Helfer**
*** Bedarfsposition ohne GB
Für evtl. erforderliche Arbeiten, die nicht im Leistungsverzeichnis erfasst sind und gegen
Nachweis zur Ausführung kommen, werden
verrechnet für:  Helfer
Menge: 1,000 h
